# Gymnasium Otto-Pankok-Schule
Angebotsaufforderung (GAEB DA XML 3.2, DA83)
Projekt: 15132
Währung: EUR
Vergabeart: Beschränkte Ausschreibung
Erstellt mit: GXML Toolbox V3.3 R20200224, ORCA AVA 23.2.1 - Professional Edition 23.02.01, 01.07.2024

## ALLGEMEINE VORBEMERKUNGEN (AVB)
ALLGEMEINE VORBEMERKUNGEN

Die Ausschreibung ist eine öffentliche Ausschreibung. Es gelten die Angebotsbedingungen nach
VOB Teil A in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst alle notwendigen Arbeiten zur Herstellung von Kunststofffenstern mit äußerem Sonnenschtuz und neuen Alu-Türelementen in neu erstellte Außenwandöffnungen des Erdgeschosses sowie im 5.Obergeschoss (vorhandene Öffnung). Weiterhin sind bauseitig gelagerte Türelemente um- bzw. einzubauen und Fassadenelemente (Fassadenband) zu bearbeiten.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.
Sollte der Fachbauleiter des AN nicht täglich vor Ort sein und seine Arbeiten koordinieren und überwachen, und sollte er der Baubesprechung fernbleiben, wird für jeden Tag an dem keine Abstimmung möglich ist und an dem er der Baubesprechung fernbleibt ein Abzug von 500 € im Zuge der Schlussrechnung erfolgen.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist in den Osterferien 2024 (Anfang April 2024) geplant. Zunächst finden Entkernungsarbeiten und kleinere Schadstoffsanierungsarbeiten statt. In Folge werden Rohbaueingriffe vorgenommen und die Arbeiten der TGA beginnen parallel mit zeitlichem Versatz. Der Innenausbau beginnt nach der Entkernung. Die Fertigstellung der Sanierung ist für Ende Juli 2025 geplant. In Folge werden im Nachgang Einrichtung und Ausstattung erstellt. Die groben Terminabläufe sind der Übersicht im Anhang zu entnehmen.

- 03_15132_Rahmen-TP Sanierung HG.pdf

Der AN hat dem AG bzw. der Bauüberwachung 2 Wochen nach Auftragserteilung einen eigenen
Terminablaufplan mit Hauptabschnitten des Bauablaufes zur Abstimmung vorzulegen. Der Terminplan ist nach Abstimmung mit der Objektüberwachung weiter zu detaillieren und als Soll-Ist-Vergleich fortzuschreiben. Der fortgeschriebene Terminplan wird Abstimmungsgrundlage zu jeder Baubesprechung. Der AN hat die abgestimmten Bauzeiten einzuhalten.

Es können grob wichtige Termine für die Leistungen dieser Ausschreibung benannt werden.

- Beginn Bauarbeiten:  16.09.2024, ± 2 Wochen nach Abstimmung mit dem AG
- Ausführungszeitraum:  18.11. bis 13.12.2024 Türen und Fenster (gebäudedicht),
  bis 27.03.2025 Restleistungen
  (z.B. Sonnenschutz, Blecharbeiten Fassadenband o.ä.)
(Angabe gem. Terminplan)

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Terminplan:
- 03_15132_Rahmen-TP Sanierung HG.pdf

04 Grundrisse:
- 431_Ausführung_A_00_HGB_1-100_f Grundriss EG Hauptgebäude.pdf
- 431_Ausführung_A_05_HGB_1-100_h Grundriss 5.OG Hauptgebäude.pdf

05 Details:
- 431_Ausführung_A_1-20_DT 06.2.05 Lochfenster in WDVS mit Sonnenschutz_EG_Achse A_5-9.pdf
- 431_Ausführung_A_1-5_DT 06.2.05.1 Lochfenster in WDVS mit Sonnenschutz_EG_Achse A_5-9_Sockel.pdf
- 431_Ausführung_A_1-5_DT 06.2.05.2 Lochfenster in WDVS mit Sonnenschutz_EG_Achse A_5-9_Laibung.pdf
- 431_Ausführung_A_1-5_DT 06.2.05.3_a Lochfenster in WDVS mit Sonnenschutz_EG_Achse A_5-9_Sturz.pdf
- 431_Ausführung_A_1-20_DT 06.2.06 Fenster_EG_Achse F-G_1.pdf
- 431_Ausführung_A_1-5_DT 06.2.06.1 Fenster_EG_Achse F-G_1_Sockel.pdf
- 431_Ausführung_A_1-5_DT 06.2.06.2 Fenster_EG_Achse F-G_1_Laibung.pdf
- 431_Ausführung_A_1-5_DT 06.2.06.3 Fenster_EG_Achse F-G_1_Sturz.pdf
- 431_Ausführung_A_1-5_DT 06.3.1 Regeldetail Außentür.pdf
- 431_Ausführung_A_1-20_DT 06.3.2 Außentür_EG_Achse E-F_1.pdf
- 431_Ausführung_A_1-5_DT 06.3.2.1 Außentür_EG_Achse E-F_1_Sockel.pdf
- 431_Ausführung_A_1-5_DT 06.3.2.2 Außentür_EG_Achse E-F_1_Laibung.pdf
- 431_Ausführung_A_1-5_DT 06.3.2.3 Außentür_EG_Achse E-F_1_Sturz.pdf
- 431_Ausführung_A_1-20_DT 06.3.3 Außentür_EG_Achse A_2-4.pdf
- 431_Ausführung_A_1-5_DT 06.3.3.1 Außentür_EG_Achse A_2-4_Sockel.pdf
- 431_Ausführung_A_1-5_DT 06.3.3.2 Außentür_EG_Achse A_2-4_Laibung.pdf
- 431_Ausführung_A_1-5_DT 06.3.3.3 Außentür_EG_Achse A_2-4_Sturz.pdf
- 431_Ausführung_A_1-20_DT 06.3.4 Außentür_EG_Achse A_16.pdf
- 431_Ausführung_A_1-5_DT 06.3.4.1 Außentür_EG_Achse A_16_Sockel.pdf
- 431_Ausführung_A_1-5_DT 06.3.4.2 Außentür_EG_Achse A_16_Laibung.pdf
- 431_Ausführung_A_1-5_DT 06.3.4.3 Außentür_EG_Achse A_16_Sturz.pdf
- 431_Ausführung_A_1-5_DT 06.3.5.1 Außentür_EG_Achse C_9-11_Sockel.pdf
- 431_Ausführung_A_1-5_DT 06.3.5.2 Außentür_EG_Achse C_9-11_Laibung.pdf
- 431_Ausführung_A_1-5_DT 06.3.5.3 Außentür_EG_Achse C_9-11_Sturz.pdf
- 431_Ausführung_A_1-5_DT 06.3.6.1 Außentür_EG_Achse D-E-1_Sockel.pdf
- 431_Ausführung_A_1-5_DT 06.3.6.2 Außentür_EG_Achse D-E-1_Laibung.pdf
- 431_Ausführung_A_1-5_DT 06.3.6.3 Außentür_EG_Achse D-E-1_Sturz.pdf

06 Ansichten:
- 431_Ausführung_A_AN_NOR_1-50_c Nordansicht HGB.pdf
- 431_Ausführung_A_AN_WES_1-50_c Westansicht HGB.pdf

07 Fachplanung:
- 2020-03-18 Nachweis EnEV Sanierung Hauptgebäude - MS.pdf (Wärmeschutz)
- 2020_03_20_Bauakustik_Otto-Pankok-Schule_LP4 + Anlagen.pdf
- 20150648_Brandschutzkonzept 200526.pdf (Brandschutz)
- 20150648_Brandschutzkonzept_F3 EG 200507.pdf (Brandschutz)
- 20150648_Brandschutzkonzept_F8 5OG 200507.pdf (Brandschutz)

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung  sowie sämtlicher Verarbeitungs- und Verbindungsmittel und sonstiger zur Funktion und Montage notwendigen Komponeneten.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Nachweise
Der Bieter hat den Nachweis der Gebrauchstauglichkeit gemäß § 3 Nr. 2 der Musterbauordnung (MBO) bzw. der zuständigen Landesbauordnung (LBO) beizustellen.
Der Nachweis der Gebrauchstauglichkeit erfolgt u.a. durch Vorlage gültiger Eignungsnachweise und Produkt-Datenblätter für alle verbauten Systeme bzw. Baustoffe. Bieter, die nicht über diesen Nachweis verfügen, müssen einen vergleichbaren Nachweis vorlegen. Darin muss ein dafür zugelassenes Institut oder der Systemhersteller bestätigen, dass das System und die zugehörige Systembeschreibung der angebotenen Konstruktion geprüft und freigegeben ist.

Für den Nachweis, dass die in dieser Ausschreibung geforderten Werte durch die angebotenen Baustoffe und Systeme erfüllt werden, sind die Ausführungen der gültigen Energieeinsparverordnung (EnEV) gem. beiliegendem  Wärmeschutznachweis, die Anforderungen des beiliegendem Brandschutzkonzepts, sowie die Vorgaben und Anforderungen dieser Ausschreibung zu berücksichtigen.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

## 363 Außentüren/-fenster (HG)

### Titel 01 Vorbereitende Arbeiten

**01.01 Untergrund prüfen und reinigen**
Untergründe auf Trag- und Haftfähigkeit prüfen,
Reinigen und Entfernen von groben Verunreinigungen, Staub, Fett, oder sonstige lose anhaftende Substanzen, Abschlagen von Mörtel-Graten,
Schutt aufnehmen, fördern, laden und fachgerecht entsorgen.

Verfahren: mechanisch (z.B. Abbürsten, Abschlagen, Absaugen)

Breite: ca. 25 cm

Ausführungsort: alle Türleibungen/-stürze/-schwellen
Menge: 123,000 m

**01.02 Demontage Fassadenband (Unterseite)**
*** Bezugsbeschreibung
Untere Abdeckung des Fassadenbands beschädigungsfrei ausbauen,
beschichtete Blech-Abdeckung, verschraubt,
einschl. Steckverbindern an Stößen,
vollständig lösen, transportieren, laden und fachgerecht entsorgen.

Höhe: ca. 3,20 m (ü. OKG)

(Beispielfoto Bestand)
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
Ausführungsort: EG, Gebäudefassade Nord und West gem. Grundriss/Ansicht
Menge: 62,000 m

**01.03 Demontage Fassadenband (Vorderseite)**
*** wie Position 01.02
Vordere Abdeckung des Fassadenbands (Stirnseite),
in Einzelbereichen,
für die Montage von Sonnenschutz/Raffstore-Anlage über Fenstern bzw. Wandmontage der Stahlträger für das Vordach über der Haupteingangstür

Ausführungsort: EG, Fassade West, Fenster und Haupteingangstür gem. Grundriss/Ansicht  (Bereiche mit geplantem Sonnenschutz/Raffstore und neuem Vordach)
Menge: 16,000 m

**01.04 Demontage Unterkonstruktion Fassadenband**
Demontage der vorhandenen Unterkonstruktion des Fassadenbands,
UK aus Unter- und Obergurtkonstrkutkion,
bestehend aus Alu-Wandwinkeln auf Trennstreifen mit Alu-L-Profilschiene, verschraubt,
trennen, vollständig lösen, transportieren, laden und fachgerecht entsorgen.

(Beispielfoto)
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(Höhe Fassadenband: ca. 26 cm)

Höhe: bis ca. 3,40 m (ü. OKG)

Ausführungsort: EG, Fassade West, Fenster und Haupteingangstür gem. Grundriss/Ansicht (Bereiche mit geplantem Sonnenschutz/Raffstore und neuem Vordach)
Menge: 16,000 m

**01.05 Vertragen/Transport Tür**
Vertragen bzw. Transport bauseitig gelagerter Stahl-Rohrrahmen-Tür Pos. 02.06 vom Lagerort zum vorgesehenen Einbauort, beschädigungsfrei.

Türnr.: 431_00_50_02, 431_00_51_02

Die beiden Türen wurden vorab an anderer Stelle ausgebaut und sind in einem Betriebstechnikraum (Achse i-J/2 gem. Grundriss) im EG des Gebäudes zwischengelagert (innen: ebenerdig, befestigter Untergrund, 1 Stufe vorhanden: h= ca. 15 cm) und müssen jeweils bis zum Einbauort transportiert werden;

Förderweg ca. 50 m.
Menge: 2,000 St

**01.06 Aufstockelement Bestandstüren**
Herstellen, Liefern und Montieren von Aufstockelement
für die vorh. Bestandstüren ohne Bodeneinstand,
korrosionsbeständig.

Leistungen:
- grobe Unebenheiten im Untergrund entfernen (Überstand durch Mörtelreste abschlagen) und staubfrei abbürsten
- L-Winkel passgenau ablängen und auf Rohboden kraftschlüssig montieren
- Rechteckrohr passgenau ablängen, höhen- und waagerecht ausrichten, Verschraubung an L-Winkel
- Schnittkanten und Befestigungsmittel mit Zink-Spray behandeln
- äusseren Schlitz/Fuge für Auftrag von Kunststoffabdichtung verschliessen
- sonstige erforderliche Trennlagen, Dichtbänder, Unterfütterungen oder Kleinteile nach Einschätzung des AN

Folgeleistung: Türmontage, Schwellenabdichtung

(Planauszug Detail Sockel)
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
Profile:
- L-Stahlwinkel, feuerverzinkt,  ca. 60x60x6 mm, Vertikalschenkel mit Ovallochung, Horizontalschenkel mit Rundlochung zur Schraubbefestigung auf Betonrohboden
- Stahl-Rehteckrohr, feuerverzinkt, ca. 80x50x3 mm, einseitig mit seitlicher Ovallochung zur Schraubbefestigung an L-Winkel

(Querschnitts-/Profilmasse als Kalkulationsgrundlage, die genaue Dimensionierung erfolgt nach Aufmaß und Werkplanung des AN)

Bodenaufbau: ca. 75 mm
Einbauhöhe: OK Estrich
Einzellänge: ca. 2100 mm (wie Öffnungsbreite)

Ausführungsort: EG, West-Fassade (Achse A/2-4: Geräteraum / Lager Hausmeister) gem. Grundriss/Ansicht
Menge: 2,000 St

### Titel 02 Außentüren

**Ausführungsbeschreibung 1 - AUSFÜHRUNGSBESCHREIBUNG: Außentüren -**
*- AUSFÜHRUNGSBESCHREIBUNG: Außentüren -*
Systembeschreibung
Wärmegedämmtes, stranggepresstes Aluminium- Profilsystem mit mind. 2 durchgängigen Dichtungsebenen (Anschlagdichtungen (AD)). Mit durchgehend kraft- und formschlüssig verbundener Innen- und Außenschale. Alle Verbundprofile sind als Dreikammersystem (zwei Hohlprofile plus Verbundzone) auszuführen.
Der Verbund der Profile muss ohne zusätzliche Abdichtung wasserdicht und wasserbeständig sein. Der Falzgrund der Profile muss absolut glattflächig ausgebildet sein (auch die Verbundzone), so dass anfallende Feuchtigkeit immer in die tiefste, außenliegende Ebene (Rinne) des Falzes abgeführt wird, ohne dass hierfür zusätzliche Drainagekanäle hergestellt werden müssen.

Die für das Profilsystem angegebenen minimalen und maximalen Flügelgrößen und -gewichte sind einzuhalten. Verglasungs- und Anschlagdichtungen (schwarz) aus EPDM bündig zum Profil. Alle Dichtungsprofile müssen so angebracht sein, dass sie die Forderungen der verlangten Beanspruchungsgruppe für die Türkonstruktion dauerhaft erfüllen. Die Dichtungen müssen auswechselbar sein. Das System ist mit rechteckigen Glasleisten auszustatten.
Flügelrahmen innen- und außenseitig flächenbündig mit beidseitig umlaufender Schattenfuge. Kabelführungen sind verdeckt liegend in den Profilen zu ermöglichen.

Baukörperanschluss und Abdichtung
Auf der Außenseite wird ein Wärmedämmverbundsystem mit Riemchenbelag aufgebracht und bis über die Blockzarge geführt (überdeckter Rahmen-/Zargenbereich: ca. 6 cm).
Die inneren und äußeren Dichtungsfolien sind bis auf den tragenden Baukörper zu führen und dort zu verkleben. Der Schwellenbereich auf der Außenseite ist gem. DIN 18531  mit geeignetem Flüssigdichtstoff abzudichten.
Der AN ist bei der Aufbringung von Folien verpflichtet den Untergrund zu prüfen und einen für die Verklebung geeigneten Untergrund herzustellen.  Hierfür sind erforderliche Spachtel- und Grundierungsarbeiten, oder das Entfernen von Graten in die Einheitspreise mit einzukalkulieren. Klebeflächen müssen frei von Verunreinigungen und Fremdstoffen sein.

Die umlaufende, mechanische Befestigung des Türelementes in der Rohbauöffnung ist nach statischen und konstruktiven Anforderungen auszuführen. Die Türlemente müssen waagrecht, lotrecht und fluchtgerecht, außenbündig (Rohbauaußenkante Wand) eingebaut werden. Sämtliche Befestigungsteile müssen korrosionsbeständig sein und den einschlägigen DIN-Vorschriften entsprechen.
Es dürfen durch die Befestigung keine Verformungen eintreten, welche die Funktion des Türelements beeinträchtigen können. Über das zur Verwendung gelangende Material ist ggf. ein Gütezeugnis für die Festigkeit zu erbringen.

Montageuntergründe:
Sturz: Stahlbeton, KS-Sturzelemente
Boden: Stahlbeton (Bestand)
Leibung: neues u. vorh. KS-Mauerwerk bzw. Stahlbeton

Anforderungen an die Konstruktion
Klassifizierung der Türen unter  Berücksichtigung der
Einbauhöhe und Gebäudelage
Widerstandsfähigkeit bei Windlast nach EN 12210: B2,
Schlagregendichtheit nach EN 12208: 3A,
Luftdurchlässigkeit nach EN 12207: 2

Die Fußpunkte der Türen sind gemäß DIN 18040 schwellenlos (Nullschwelle)  auszuführen, mit einer maximalen Abweichung von <= 4 mm Höhenunterschied zu OKFF. Die Schwelle ist als Edelstahl-Flachschwelle auszuführen. Der untere Türflügelabschluss ist mit einer Türabdichtung auszustatten, die sich beim Schließvorgang automatisch absenkt.
Eine Nachjustierung der Türflügel in zwei Ebenen ist ohne Aushängen der Türflügel zu ermöglichen. Die Türbänder sind mit dreiteiligen Rollentürbändern auszuführen.

Typ: Außentür, DIN EN 14351-1
Art: Aluminium-Rohrrahmen
Zargenart: Blockzarge
Türband: Rollenbänder
Türfalz: gepfälzt
Türkanten: eckig
Brandschutz: -
Wärmeschutz: U <= 1,80 W/m²K
Schallschutz: Rw >=  34 dB, DIN 4109:2018
Wiederstandsklasse: RC2, DIN EN 1627
Beanspruchungsklasse: K4, DIN EN 1192
Bedienkräfte: Klasse 3 DIN EN 12217

Die beigelegten Nachweise und Gutachten zum Wärme- sowie Schallschutz (siehe Anlagen) sind als verbindlicher Bezug vorrangig.

Lichte Öffnungsmaße sind gemäß DIN 18040-1 zu berücksichtigen und sicherzustellen.

Beschläge, Griffe, Drücker:
- nur gem. Systemhersteller
- Material: Edelstahl, matt
- verdeckt liegende Anordnung/Montage aller Beschlagteile
- allg. Einbauhöhe Drücker: 1,05 m
- Drücker- und Zylinder-Rosetten (PZ-gelocht)
- Griffe/Drücker:
- Drücker: aus Rundmaterial, Edelstahl (matt), U-Form mit geradem Abschluss, gerundet, gekröpft (mind. 2,5 cm), an Gang- und Standflügel (hochgestellt)
- Griffstange: aus Rundmaterial, Edelstahl (matt), vertikal, flügelhoch, d= 40 mm,  mind. 2-Befestigungspunkte, inkl. Endkappen
- Knauf: Rundknauf, Edelstahl (matt), mit Kurzschild, PZ-gelocht

Schlossarten:
- Standard: Einsteckschloss (Rohrrahmen)
- Notausgang: Einsteckschloss (Rohrrahmen) mit Panikfunktion E bzw. D, DIN EN 179
- Nebeneingang: einstellbare Fallenfeststellung
- für die bauseitige Montage von Profilzylindern und Schließ- bzw. elektronischem Profilzylinder (Transponder-/Chip-System)

Farbgestaltung
Oberfläche: pulverbeschichtet
Farbton: RAL 7039, quarzgrau

Die Einheitspreise der nachfolgenden Türpositionen verstehen sich einschließlich aller Befestigungen, Abdeckungen, Verbindungen, Dichtungen und sonstigen notwendigen Konstruktionsteilen (Drückerstifte, Dichtstücke und dergleichen), aller Geräte und Materialien.

Produkt-/Herstellerempfehlung
Rohrrahmensystem: Schüco ADS 75
Obentürschliesser: Geze

Die Produktempfehlungen sind hinsichtlich bereits vorhandener Türen/Türanlagen und damit verbundener Wartung-/Instandhaltungs-Koordination, sowie der einheitlichen Fassadenoptik des Gesamtobjekts vom AN zu berücksichtigen.

**02.01 Außentür, Alu-Rohrrahmen, 1-flügelig, 1260 x 2135 mm**
*** gemäß Ausführungsbeschreibung 1
Türnr.: 431_00_049_02

Liefern und Montieren von Alu-Rohrrahmen-Außentür,
als Zugangstür

Bauart: Drehflügeltür, Rohrrahmen
Türblatt: Alu
Aufteilung: 1-flügelig, nach außen öffnend
Abmessungen: ca. 1260 x 2135 mm, (Rohbaumaß; OKFF)
Bodeneinstand: ca. 75 mm
Anschlag: DIN R

Obentürschließersystem (OTS):
-

Schloss:
- Standardeinsteckschloss für Rohrrahmentüren

Griffe/Drücker:
- innen: Drücker
- aussen: Knauf

Ausführungsort: EG, Nord-Fassade (Achse E-D; Lager Reinigung)
Menge: 1,000 St

**02.02 Außentür, Alu-Rohrrahmen, 1-flügelig, verglast, 1260 x 2135 mm (NA)**
*** gemäß Ausführungsbeschreibung 1
Türnr.: 431_00_047_02

Liefern und Montieren von Alu-Rohrrahmen-Außentür,
verglast, als Zugangs- und Notausgangstür (NA)

Bauart: Drehflügeltür, Rohrrahmen
Türblatt: verglast, kein Querriegel
Aufteilung: 1-flügelig, nach außen öffnend
Abmessungen: ca. 1260 x 2135 mm, (Rohbaumaß; OKFF)
Bodeneinstand: ca. 75 mm
Anschlag: DIN L
Durchgangsbreite: >= 1,10 m im Lichten (bei 90° Flügelöffnung, inkl. überstehende/herausragende Beschlagteile)

Verglasung:
Glasart und -stärken sind gemäß den Vorschriften der Glashersteller unter Berücksichtigung der Anforderungen an den Schall- und Wärmeschutz, der Tür-Widerstandsklasse (RC2) sowie an die Windbelastungen zu wählen. Bei der  Dimensionierung der Glasdicken sind die DIN 18056, die Technischen Richtlinien für linienförmig gelagerte Verglasungen (TRLV), die Technischen Richtlinien für absturzsichernde Verglasungen (TRAV) und die Durchbiegungsbegrenzungen der Isolierglashersteller zu beachten.

Es ist ausschließlich bruchsicheres Glas zu verwenden (Gebäudeart/-nutzung: Schule, Ballwurfsicherheit).
Die Verglasung ist als Trockenverglasung an zu bieten.

Obentürschließersystem (OTS):
-

Schloss:
- Einsteckschloss für Rohrrahmentüren, DIN EN 179
- Panikfunktion E

Griffe/Drücker:
- innen: Drücker DIN EN 179
- aussen: Knauf

Ausführungsort: EG, Nord-Fassade (Achse F-E; Büro Hausmeister)
Menge: 1,000 St

**02.03 Außentür, Alu-Rohrrahmen, 1-flügelig, verglast, 1400 x 2300 mm (NA)**
*** gemäß Ausführungsbeschreibung 1
Türnr.: 431_00_TH4_03

Liefern und Montieren von Alu-Rohrrahmen-Außentür,
verglast, als Zugangs- und Notausgangstür (NA)

Bauart: Drehflügeltür, Rohrrahmen
Türblatt: verglast, kein Querriegel
Aufteilung: 1-flügelig, nach außen öffnend
Abmessungen: ca. 1400 x 2300 mm, (Rohbaumaß; OKFF)
Bodeneinstand: ca. 75 mm
Anschlag: DIN L
Durchgangsbreite: >=1,20 m im Lichten (bei 90° Flügelöffnung, inkl. überstehende/herausragende Beschlagteile)

Verglasung:
Glasart und -stärken sind gemäß den Vorschriften der Glashersteller unter Berücksichtigung der Anforderungen an den Schall- und Wärmeschutz, der Tür-Widerstandsklasse (RC2) sowie an die Windbelastungen zu wählen. Bei der  Dimensionierung der Glasdicken sind die DIN 18056, die Technischen Richtlinien für linienförmig gelagerte Verglasungen (TRLV), die Technischen Richtlinien für absturzsichernde Verglasungen (TRAV) und die Durchbiegungsbegrenzungen der Isolierglashersteller zu beachten.

Es ist ausschließlich bruchsicheres Glas zu verwenden (Gebäudeart/-nutzung: Schule, Ballwurfsicherheit).
Die Verglasung ist als Trockenverglasung an zu bieten.

Obentürschließersystem (OTS):
Gleitschienenschließer oder integrierter Türschließer DIN EN 179, mit einstellbarer Schließkraft/-geschwindigkeit sowie Endanschlag, Öffnungsdämpfung, Montage auf Bandgegenseite.

Schloss:
- Einsteckschloss für Rohrrahmentüren, DIN EN 179
- Panikfunktion E
- einstellbare Fallenfeststellung

Griffe/Drücker:
- innen: Drücker DIN EN 179
- aussen: Griffstange

Ausführungsort: EG, Nord-Fassade Treppenhaus 4
Menge: 1,000 St

**02.04 Außentür, Alu-Rohrrahmen, 2-flügelig, verglast, 2075 x 2775 mm (NA)**
*** gemäß Ausführungsbeschreibung 1
Türnr.: 431_05_546_02

Liefern und Montieren von Alu-Rohrrahmen-Außentür,
verglast, als Zugangs- und Notausgangstür (NA),
einschl. Transport in das 5.Obergeschoss durch das Gebäude (Treppenhaus 5).

Bauart: Doppeltür, Rohrrahmen
Türblatt: verglast, kein Querriegel
Elemente: 2x Drehflügel; Oberlicht (festverglast)
Aufteilung: 2-flügelig, unsymmetrisch, nach außen öffnend
Anschlag: DIN L/R
Abmessungen: ca. 2075 x 2775 mm, (Rohbaumaß; OKFF)
Bodeneinstand: -
Durchgangsbreite: >=1,80 m im Lichten (bei 90° Flügelöffnung, inkl. überstehende/herausragende Beschlagteile)

Verglasung:
Glasart und -stärken sind gemäß den Vorschriften der Glashersteller unter Berücksichtigung der Anforderungen an den Schall- und Wärmeschutz, der Tür-Widerstandsklasse (RC2) sowie an die Windbelastungen zu wählen. Bei der  Dimensionierung der Glasdicken sind die DIN 18056, die Technischen Richtlinien für linienförmig gelagerte Verglasungen (TRLV), die Technischen Richtlinien für absturzsichernde Verglasungen (TRAV) und die Durchbiegungsbegrenzungen der Isolierglashersteller zu beachten.

Es ist ausschließlich bruchsicheres Glas zu verwenden (Gebäudeart/-nutzung: Schule, Ballwurfsicherheit).
Die Verglasung ist als Trockenverglasung an zu bieten.

Beschläge, Griffe, Drücker:
am Standflügel:
- innen: Drücker, DIN 179
- aussen: Drücker, DIN 179
am Gehflügel:
- innen: Drücker, DIN 179
- aussen: Drücker, DIN 179

Obentürschließer (OTS):
Gleitschienenschließer oder integrierter Türschließer DIN EN 179, mit Schließfolgeregelung, vorne einstellbarer Schließkraft / -geschwindigkeit sowie Endanschlag, Öffnungsdämpfung, Montage auf Bandgegenseite.

Schloss:
- Einsteckschloss für doppelflügelige Rohrrahmentüren, DIN EN 179
- Panikfunktion D

Griffe/Drücker:
- Drücker/Drücker, DIN EN 179
- Standflügel-Drücker innen vertikal hochgestellt

Ausführungsort: 5.OG, Ost-Fassade (Dachterrasse)
Menge: 1,000 St

**02.05 Außentür, Alu-Rohrrahmen, 2-flügelig, verglast, 2050 x 3040 mm (NA)**
*** gemäß Ausführungsbeschreibung 1
Türnr.: 431_00_TH5_01 und 02

Liefern und Montieren von Alu-Rohrrahmen-Außentür,
verglast, als Zugangs- und Notausgangstür (NA).

Bauart: Doppeltür, Rohrrahmen
Türblatt: verglast, kein Querriegel
Elemente: 2x Drehflügel; Oberlicht (festverglast)
Aufteilung: 2-flügelig, unsymmetrisch, nach außen öffnend
Anschlag: DIN L/R, Gehflügel jeweils 1x DIN L und 1x DIN R
Abmessungen: ca. 2050 x 3040 mm, (Rohbaumaß; OKFF)
Bodeneinstand: ca. 75 mm
Durchgangsbreite: >=1,80 m im Lichten (bei 90° Flügelöffnung, inkl. überstehende/herausragende Beschlagteile)

Verglasung:
Glasart und -stärken sind gemäß den Vorschriften der Glashersteller unter Berücksichtigung der Anforderungen an den Schall- und Wärmeschutz, der Tür-Widerstandsklasse (RC2) sowie an die Windbelastungen zu wählen. Bei der  Dimensionierung der Glasdicken sind die DIN 18056, die Technischen Richtlinien für linienförmig gelagerte Verglasungen (TRLV), die Technischen Richtlinien für absturzsichernde Verglasungen (TRAV) und die Durchbiegungsbegrenzungen der Isolierglashersteller zu beachten.

Es ist ausschließlich bruchsicheres Glas zu verwenden (Gebäudeart/-nutzung: Schule, Ballwurfsicherheit).
Die Verglasung ist als Trockenverglasung an zu bieten.

Beschläge, Griffe, Drücker:
Standflügel:
- innen: Drücker, DIN 179
- aussen: -
Gehflügel:
- innen: Drücker, DIN 179
- aussen: Griffstange

Obentürschließer (OTS):
Gleitschienenschließer oder integrierter Türschließer DIN EN 179, mit Schließfolgeregelung, vorne einstellbarer Schließkraft / -geschwindigkeit sowie Endanschlag, Öffnungsdämpfung, Montage auf Bandgegenseite.

Schloss:
- Einsteckschloss für doppelügelige Rohrrahmentüren, DIN EN 179
- Panikfunktion E
- einstellbare Fallenfeststellung

Ausführungsort: EG, West-Fassade (Haupteingangstüren)
Menge: 2,000 St

**02.06 Außentür, Stahl-Rohrrahmen, bauseitig, ca. 2100 x 3040 mm**
Türnr.: 431_00_50_02, 431_00_51_02

Montieren bauseitig eingelagerter Außentür,
Rohrrahmen-Konstruktion aus Metall,
inkl. Befestigungs-/Montagemitteln, neu Ausrichten und Einstellen.

Bauart: Drehflügeltür, Rohrrahmen, Stahl
Elemente: 1x Drehflügeltür; Seitenpanel, Oberpanel (als Lüftungsauslass)
Abmessungen: ca. 2100 x 3040 mm
Oberfläche: beschichtet

(Beispielfoto Bestand, hier noch verbaut)
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
Die beiden Türen wurden vorab an anderer Stelle ausgebaut und sind in einem Betriebstechnikraum (Achse i-J/2 gem. Grundriss) im EG des Gebäudes zwischengelagert - Vertragen gem. separater Vorposition.

Ausführungsort: EG, West-Fassade (Achse A/2-4: Geräteraum / Lager Hausmeister) gem. Grundriss/Ansicht
Menge: 2,000 St

*Hinweis: Sonstiges*

**02.07 Türwächter mit Voralarm**
Liefern und Montieren von Türwächter,
mit Voralarm für Türklinken,
als Fluchtwegsicherungssystem,
zur Montage unterhalb des Türdrückers,
in Verbindung mit Panikschloss,
inkl. Montageplatte für verglaste Rohrrahmentür.

Eigenschaften:
- DIN EN 179
- Material: Metall (z.B. Alu oder Zink-Druckguss)
- Farbe: RAL 6029 (grün), lackiert
- verdeckt liegende Gehäusebefestigungen
- vorgerichtet für bauseitigen PZ-Montage
- batteriebetrieben
- nachleuchtendem Piktogramm für Tür und Gerät
- Alarm 95db/1m

Funktionen:
- Dauerfreigabe mit Geräteschlüssel
- Einzelbegehung mit Türschlüssel (Wechselfunktion  Panikschloss)
- Voralarm bei Klinkenberührung
- dauerhafter Hauptalarm bei vollständigem Durchdrücken der Klinke
- Rücksetzung Hauptalarm mit Geräteschlüssel

Ausführungsort: 5.OG, Ost-Fassade (Dachterrasse); Türnr.: 431_05_546_02
Menge: 2,000 St

**02.08 Rahmenverbreiterung seitlich**
Herstellen und Montieren einer seitlichen Ramenverbreiterung,
für die vorbeschriebene 2-flügeliege Rohrrahmentüren Pos.  02.05,
als gedämmtes Hohl-/Rahmen-Profil

Breite: ca. 210 mm
Höhe: ca. 3160 mm (wie Tür)

Untergrund: Beton

(Prinzipskizze: Schnitt Leibung)
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
Ausführungsort: EG, West-Fassade (Haupteingangstür,  431_00_TH5_01)
Menge: 2,000 St

**02.09 Mittelpfosten, für 2-flügelige Eingangstüren**
Herstellen und Montieren eines Mittelpfosten,
als Befestigungspunkt für beide Doppeltüren Pos. 02.05,
bei mittiger Montage in der Wandöffnung zwischen Rohboden und -decke, inkl. Blech-Verkleidung in Türrahmenoptik (pulverbeschichtet).

Planung als Teil der Werkplanung des AN,
nach Systemherstellervorgaben und statischen Anforderungen der Tragfhähigkeit,
sowie auf Grundlage zuvor beschriebener baulicher u. technischer Tür-Anforderungen des Schall- u. Wärmeschutzes,
in Optik der Türrrahmen-

Abmessungen: nach Werkplanung AN
Höhe: ca. 3160 mm (wie Türen, hier inkl. Bodeneinstand)
Breite: ca. 100 mm (Sichtbreite von aussen als Kalkulationsgrundlage)

Untergrund: Beton

Ausführungsort: EG, West-Fassade (Haupteingangstüren 431_00_TH5_01 u. 02)
Menge: 1,000 St

**02.10 Schwellenabdichtung Flüssigkunststoff**
Herstellen der Schwellenabdichtung von Türen auf der Außenseite gem. DIN 18531,
Ausführung mit geeignetem Flüssigkunststoff,
bodenseitig in Durchgangsfläche,
in Leibungen seitlich 20 cm hochführen

Untergrund: Beton (Bodenplatte) mit Sockelabdichtung aus Dickbeschichtung PMBC, KS-Mauerwerk

- Ausführung inkl. Vorbehandlungsmaßnahmen gem. Herstellervorgabe

Die Angaben der Ausführungsbeschreibung 0001 sind zu berücksichtigen und in den EP mit einzukalkulieren.
Menge: 16,000 m

### Titel 03 Fenster

**Ausführungsbeschreibung 2 AUSFÜHRUNGSBESCHREIBUNG: Kunststofffenster**
*AUSFÜHRUNGSBESCHREIBUNG: Kunststofffenster*
Systembeschreibung
Hochwärmegedämmtes Kunststoff-Fenster-System als Mehrkammer-Profilsystem (mind. 5 Profilkammern) mit mind. 2 durchgängigen Dichtungsebenen (Anschlagdichtungen (AD)) und hoher Eigenstabilität durch Wanddicken nach Klasse A (DIN EN 12608), Hohlkammerprofil mit innerer Stahlrohrverstärkung, UV-strahlen- und witterungsbeständig, alle Profilkanten leicht  gerundet. Das gewählte Profilsystem muss die fensterbaugerechte Ausführung aller gängigen Konstruktionen und Öffnungsarbeiten gewährleisten. Verglasungs- und Anschlagdichtungen (schwarz) aus EPDM bündig zum Profil. Raumseitig aufschlagende Flügelrahmen mit Flächenversatz zur Rahmenebene, Außenseite ebenfalls flächenversetzt, Flügelaußenseite gerade und tiefem Glaseinstand.
Alle Fensterflügel schlagen nach innen / raumseitig auf.

Dem AG muss ggf. für das angebotene System auf Grund vorhandener tabellarischer Unterlagen der statische Nachweis erbracht werden. Grundlage dieser Unterlagen ist die DIN 18056 und 1055.

Die Verarbeitung der Profile muss nach den Vorschriften des Profilherstellers und den "Allgemeinen Verarbeitungsrichtlinien für Kunststofffenster-Profile" des Gesamtverbandes kunststoffverarbeitender Industrie (GkV) erfolgen.

Gütebestimmungen:
Fenster müssen das RAL-Gütezeichen Kunststoff-Fenster tragen.
Prüfzeugnisse (z.B. Institut für Fenstertechnik e.V. Rosenheim, Fraunhoferinstitut für Bauphysik, Stuttgart o.ä.) werden spätestens vor Fertigung vorgelegt. Die ausgewiesenen Ergebnisse sind Leistungs- und Vertragsbestandteil.

Baukörperanschluss
Der Baukörperanschluss und der Einbau sind nach den anerkannten Regeln der Technik auszuführen.

Die umlaufende, mechanische Befestigung des Fensters in der Rohbauöffnung ist nach statischen und konstruktiven Anforderungen auszuführen. Die  Fenster müssen waagrecht, lotrecht und fluchtgerecht eingebaut werden. Die Fenster werden bündig mit der Aussenwand bzw. vereinzelt mit Versatz von der Außenkante gem. Planung  eingebaut. Sämtliche Befestigungsteile müssen  korrosionsbeständig sein und den einschlägigen DIN-Vorschriften entsprechen.  Es dürfen durch die Befestigung keine Verformungen eintreten, welche die Funktion des Fensterelements beeinträchtigen können. Über das zur Verwendung gelangende Material ist ggf. ein Gütezeugnis für die Festigkeit zu erbringen.

Die bauphysikalischen Einwirkungen durch das Raumklima und das Außenklima sind zu berücksichtigen. Die Anschlussausbildung muss den Anforderungen aus Wärme-, Schall- und Feuchteschutz gerecht werden.
Die Anschlussfugen müssen:
- den feuchtetechnischen Anforderungen  der DIN 4108 Bbl. 2 entsprechen
- raumseitig dauerhaft luftundurchlässig nach den Regeln der Technik abgedichtet sein
- im Zwischenraum vollständig mit Dämmstoff verfüllt sein
- außen schlagregendicht sein und eingedrungene Feuchtigkeit muss kontrolliert nach außen abgeführt werden
Alle Anschlussfugen sind mit mineralischem Dämmstoff auszustopfen. Ein Zusammentreffen von PU-Schaum mit Dichtstoffen ist auszuschließen.
Alle Systeme sind so abzustimmen, dass ein Feuchteausgleich nach außen ermöglicht wird.

Die Anschlussfugen innen sind dreiseitig mit einer farblich abgestimmten Verleistung (20-40 mm) abzudecken.

Die äußere Abdichtung hat so zu erfolgen, dass die für den Bauwerksanschluss notwendigen Winddichtfolien  nach Anbringung der Außendämmung und Metallblenden nicht mehr sichtbar sind.

Fensterbänke
Für die Außenfensterbank ist ein Unterschnitt gem. Detailplanung auszubilden.

Sonnenschutzanlage
Die Sonnenschutzanlage wird als außenliegende Raffstoreanlage in der vor der Fensteröffnung zu erstellenden Blechfassadenkonstruktion (Fassadebnband) montiert. Der Einbau der seitlichen Führungsschienen erfolgt im Leibungsbereich mittels Wandhaltern in den Fassadenbelag des WDVS (Riemchen) eingelassen. Der Sonnenschutz wird unabhängig vom Fenster montiert.

Anforderungen an die Konstruktion
Klassifizierung der Fenster und Berücksichtigung der
Einbauhöhe und Gebäudelage:
Widerstandsfähigkeit bei Windlast nach EN 12210:B2
Schlagregendichtheit nach EN 12208: 4A
Luftdurchlässigkeit nach EN 12207: 3
Widerstandsklasse: RC 2 gem. DIN EN 1627

Bauphysik:
Wärmeschutz: U <= 1,30 W/m²K
Schallschutz: Rw >=  gem. Positionstext
Sonnenschutz: g <= 0,40

Die beigelegten Nachweise und Gutachten zum Wärme- sowie Schallschutz (siehe Anlagen) sind als verbindlicher Bezug vorrangig.

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Abmessungen:
Profiltiefe Blendrahmen: ca. 75-85 mm
Profiltiefe Flügelrahmen: ca. 90 mm
Ansichtsbreite Blendrahmen: ca. 68 mm
Flügelrahmen (Außenansicht): ca. 52 mm
Glaseinstand: mind. 20 mm

Farbton:
mehrfarbig
Farbton außen: RAL 7039, quarzgrau
Farbton innen: weiß

Verglasung
Glasstärken sind gemäß den Vorschriften der Glashersteller unter Berücksichtigung der Anforderungen an den Schall- und Wärmeschutz sowie an die Windbelastungen zu wählen. Bei der  Dimensionierung der Glasdicken sind die DIN 18056, die Technischen Richtlinien für linienförmig gelagerte Verglasungen (TRLV), die Technischen Richtlinien für absturzsichernde Verglasungen (TRAV) und die Durchbiegungsbegrenzungen der Isolierglashersteller zu beachten.

Es ist ausschließlich bruchsicheres Glas zu verwenden
(Gebäudeart/-nutzung: Schule, Ballwurfsicherheit).
Die Verglasung ist als Trockenverglasung an zu bieten.

Typ: mind. 2-Scheiben Isolierverglasung

Beschläge
Abgerundete Beschläge mit Einhandbedienung, verdeckt liegend, wartungsarme Beschläge aus gehärtetem Stahl, verzinkt und versiegelt mit gleichmäßiger, mattsilberner Optik der Bauteile. Fensterbänder weiß beschichtet bzw. mit weißen Abdeckungen. Öffenbare Flügel mit Kipp- vor Drehbeschlag, Drehsperre und abschließbarem Fenstergriff. Es ist eine materialgerechte Verbindung der Beschläge mit den Profilen herzustellen.

Griffe
Fenstergriffe in Aluminium, gerundet, weiß beschichtet, abschließbar inkl. Schlüssel (immer gleichschließend), Position des Fenstergriffes außermittig auf leicht zu erreichender Höhe (Festlegung in Abstimmung mit AG), mit positionsgenauer Raststellung.

Alle Angaben gelten als Grundlage der nachfolgenden Kunststofffensterpositionen, sofern nicht anders beschrieben.
Die Angaben der Brüstungshöhen erfolgt in Bezug auf OKFF, die Höhe des geplanten Bodenaufbaus beträgt etwa 75 mm.

Die Einheitspreise verstehen sich für Lieferung und Montage, einschließlich aller Befestigungen, Abdeckungen, Verbindungsmittel, Abdichtungen und allen notwendigen Geräten und Materialien sowie sonstigen erforderlichen Konstruktionen, Teilen oder Stoffen.

Produktempfehlungen:
Fenster - Schüco Living 82 MD
Griffe - Schüco Standard weiß
Beschläge - Winkhaus aktiv Pilot

Die Produktempfehlungen sind hinsichtlich bereits vorhandener Fenster und damit verbundener Wartung-/Instandhaltungs-Koordination, sowie der einheitlichen Fassadenoptik des Gesamtobjekts vom AN zu berücksichtigen.

**03.01 Fenster, mehrteilig, 1-flüglig, 1850 x 1260 mm**
*** gemäß Ausführungsbeschreibung 2
Pos.-nr.: F 0.01

Mehrteiliges Kunststoff-Fensterelement gem. Leitbeschreibung herstellen, liefern und montieren.

(Skizze gem. Nordansicht )
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
Abmessungen: ca. 1850 x 1260 mm (Rohbaumass)
Brüstungshöhe: 875 mm (OKFF)
Aufteilung:
- 1x Seitenfeld, fest
- 1x Hauptflügel, 1-flügelig
Seitenfeld: b= ca. 0,65
Flügel: b= ca. 1,20
Anschlag: DIN rechts
Schallschutz: Rw >=  35 dB nach DIN 4109, bzw. gem. Schallschutzgutachten (34 + 1 dB Korrekturwert Bauteilgröße > 2 m²)
Fensterbank: innen HPL, außen Alu

Einbauort: EG, Nord-Fassade (bei Achse G-F) gem. Grundriss bzw. Ansicht Nord
Menge: 1,000 St

**03.02 Fenster, mehrteilig, 2-flüglig, 2100 x 2205 mm**
*** gemäß Ausführungsbeschreibung 2
Pos.-nr.: F 0.02 / 0.03 / 0.04

Mehrteiliges Kunststoff-Fensterelement  gem. Leitbeschreibung mit Seitenfeld und Unterlicht herstellen, liefern und montieren.

(Skizze gem. Westansicht )
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
Abmessungen: ca. 2100 x 2205 mm (Rohbaumass)
Brüstungshöhe: ca. 875 mm (OKFF)
Aufteilung:
- 1x Seitenfeld, 1-flügelig;
- 1x Hauptflügel, 1-flügelig -  mit Unterlicht, fest
Seitenfeld: b= ca. 0,80 m
Hauptflügel: b= ca. 1,30 m
Anschlag: DIN rechts (Hauptflügel), DIN links (Seitenfeld)
Schallschutz: Rw >=  36 dB nach DIN 4109, bzw. gem. Schallschutzgutachten (34 + 2 dB Korrekturwert Bauteilgröße > 4 m²)
Fensterbank: innen HPL, außen Alu

Einbauort: EG, West-Fassade (bei Achse 5-9) gem. Grundriss bzw. Ansicht West
Menge: 3,000 St

**03.03 Fenster, mehrteilig, 2-flüglig, 2050 x 2205 mm**
*** gemäß Ausführungsbeschreibung 2
Pos.-nr.: F 0.05

Mehrteiliges Kunststoff-Fensterelement  gem. Leitbeschreibung mit Seitenfeld und Unterlicht herstellen, liefern und montieren.

(Skizze gem. Westansicht )
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
Abmessungen: ca. 2050 x 2205 mm (Rohbaumass)
Brüstungshöhe: ca. 875 mm (OKFF)
Aufteilung:
- 1x Seitenfeld, 1-flügelig;
- 1x Hauptflügel, 1-flügelig -  mit Unterlicht, fest
Seitenfeld: b= ca. 0,80 m
Hauptflügel: b= ca. 1,30 m
Anschlag: DIN rechts (Hauptflügel), DIN links (Seitenfeld)
Schallschutz: Rw >=  36 dB nach DIN 4109
(gem. Schallschutzgutachten: 34 + 2 dB Korrekturwert für  Bauteilgröße > 4 m²)
Fensterbank: innen HPL, außen Alu

Einbauort: EG, West-Fassade (bei Achse 5-9) gem. Grundriss bzw. Ansicht West
Menge: 1,000 St

*Hinweis: FENSTERBÄNKE*

**03.04 Innen-Fensterbank, HPL, inkl. Befestigung, l= ca. 2150 mm**
*** Bezugsbeschreibung
Liefern und Montieren von Innenfensterbänken aus
Holz-Verbundwerkstoff, Materialstärke mind. 19 mm mit
herabgezogener Vorderkante.
Sichtseiten fugenlos mit 0,8 mm HPL-beschichtet,
lichtgrau, miniperl.
Vorderkante und überstehende Seitenkanten PU- oder
ABS-Kante, flächenbündig mit HPL-Beschichtung
abschließend. Kante beidseitig leicht gerundet.
Rückseite mit brauner Phenolbeschichtung, wasserfest.

Ausrichtung und Montage auf Holzkeilen h= bis ca. 4 cm,
Zwischenraum dicht mit Dämmstoff ausfüllen und
Fuge an der Vorderkante gerade und bündig ausbilden (putzfertig),
Platten- und Schichtstoffstöße innerhalb eines
Fensterbankelementes sind nicht zulässig bzw. nur nach Abstimmung wenn technisch erforderlich.

Sämtliche Fensterbänke sind vor Abnahme der Arbeiten zu reinigen (Entfernen von Staub und Schmutz).

Leibungstiefe: ca. 180 mm
Überstand: ca. 40 mm
Einzellänge: ca. 2150 mm

Einbauort: EG Fenster Fassade West gem. Grundriss bzw. Ansichten
Menge: 4,000 St

**03.05 Innen-Fensterbank, HPL, inkl. Befestigung, l= ca. 1900 mm**
*** wie Position 03.04
Einzellängen: 1x ca. 1900 mm

Einbauort: EG Fenster Fassade Nord gem. Grundriss bzw. Ansichten
Menge: 1,000 St

**03.06 Dämmkeil Außen-Fensterbank, MW, WLG 040, 5°, l= ca. 2100 mm**
Dämmkeil für Außenfensterbank,
vorgefertigt aus Mineralwolle, mit Gefälle/Neigung,
wasserdichte Oberfläche,
integriertes Putzkantenprofil mit Gewebe,
passgenau ablängen und zuschneiden (Tiefe),
Einbau fugenfrei, Vorderkante bündig mit Außenwanddämmplatte (Mineralwolle), verklebt,
Anschluss an Leibung und Fensterrahmen wasserdicht abkleben.

Baustoffklasse: mind. A2 nach DIN 4102/DIN EN 13 501-1
Material: Mineralwolle DIN EN 13162
Neigung: 5° (wie Fensterbank)
Tiefe: 170 bis 200 mm
Einzellänge: ca. 2100 mm

Einbauorte: EG Fenster Fassade Nord und West gem. Grundriss bzw. Ansichten
Menge: 5,000 St

**03.07 Außen-Fensterbank, Alu, l= ca. 2100 mm**
*** Bezugsbeschreibung
Außenfensterbank aus 2 mm Alublech,
Neigung 5°, hinterer wasserdichter Aufkantung Höhe 25 mm, vordere Tropfnase 30 mm,
seitlichen Abschlüsse für Klinker-Riemchen Fassadenbelag (aus Aluminium),
Unterseite mit Antidröhn-Matte (Baustoffklasse B1 nach DIN 4102),
Fensterbank und seitl. Anschlussstücke beschichtet,
Fensterbank mit UV- beständiger Schutzfolie, die Folie ist nach Abstimmung mit dem AG zu entfernen.

Montagehinweise
Die Fensterbänke müssen Schlagregenwasser sicher nach
außen über die Fassade hinweg ableiten, so dass kein Wasser in das Gebäude bzw. Wärmedämmungen eindringen kann und eine Verschmutzung der Fassade vermieden wird.

Montage nach folgendem Leistungsumfang:
- seitl. Anschlüse in Aussendämmung vorbereiten und Abschlusselemente montieren
- Fugendichtbänder an allen Anschlusskanten anbringen
- Fensterbank-Anschlussprofil an das Sohlbankprofil des Fensters anbringen
- Fensterbank auf Dämmkeil einbauen und befestigen

Ausladung: ca. 260 mm
Überstand Tropfnase: ca. 30 mm (>= 20 mm)
Einzellänge: ca. 2100 mm
Beschichtung: pulverbeschichtet
Farbton: RAL 7048, perlmausgrau, seidenmatt

Einbauorte: EG Fenster Fassade West gem. Grundriss bzw. Ansichten
Menge: 4,000 St

**03.08 Außen-Fensterbank, Alu, l= ca. 1900 mm**
*** wie Position 03.07
Einzellänge: ca. 1900 mm

Einbauorte: EG Fenster Fassade Nord gem. Grundriss bzw. Ansichten
Menge: 1,000 St

### Titel 04 Sonnenschutz

**Ausführungsbeschreibung 3 AUSFÜHRUNGSBESCHREIBUNG: RAFFSTORE-ANLAGE**
*AUSFÜHRUNGSBESCHREIBUNG: RAFFSTORE-ANLAGE*
Zur Ausführung kommen motorbetriebene Raffstoren für Fenster mit 60 mm breiten Flachlamellen in Schienenführung.

Um den einwandfreien Lauf der Lamellen auch bei Wärmebewegungen der Fassade und der Lamellen zu gewährleisten müssen die Führungsschienen mindestens 25 mm tief sein. Die Oberschiene ist aus stranggepresstem Aluminium (kein Zink- oder Aluminium-Blech) vorzusehen. Die angebotenen Raffstoren müssen die Lebensdauerklasse 3 nach DIN EN 13659:2015-07 (Raffstoren/Außen-Jalousien) erfüllen. Die Lage bzw. Position der Motoren ist nach der  Ausführungsplanung des Elektrofachplaners (siehe Anlagen) auszuführen.

Alle Befestigungen (Schrauben usw.) grundsätzlich aus Edelstahl. Verbindungsteile korrosionsbeständig (A2), Aluminium, Kunststoff.

Alle notwendigen Maßnahmen und Leistungen zur Befestigung der Sonnenschutz-Anlagen an der Fassade (z. B. Verstärkungen, Gewinde, Bohrungen für Bolzen, Setzen von Gewinde bzw. Stehbolzen usw.) sind rechtzeitig anzumelden, beizustellen und verantwortlich zu klären.

Die angebotenen Produkte müssen der DIN EN 13659:2015-07 (außenliegende Raffstoren/Jalousien/Rollladen) entsprechen und CE erklärt sein. Produkte ohne diese Kennzeichnung sind nicht zugelassen.

Abminderungsfaktor: Fc <= 0,30

1. Oberschiene
59 mm breit, 51 mm hoch, aus 1,5 mm starkem, stranggepresstem Aluminiumprofil ohne Oberflächenbehandlung (kein rollgeformtes Aluminium-Band oder verzinkte Stahlbänder).
Aus optischen Gründen muss die Oberschiene nach unten geschlossen ausgeführt werden. Weiterhin ist hierdurch ein Verschieben oder Wandern der Einbauteile ausgeschlossen.
Wendewelle aus verzinktem Vierkant-Stahlrohr.
Wartungsfreie, gekapselte, teflonhaltige Lager mit Wenderolle und Bandspule aus Kunststoff, Segmentwendung zur Verhinderung der selbsttätigen Verstellung der Lamellen.

2. Lamellen
60 mm Breite, konkav-konvex-gewölbt, aus speziallegiertem, mit lichtechtem Lack im Spezialverfahren korrosionsbeständig einbrennlackiertem Aluminium. Sämtliche Stanzungen in den Lamellen sind mit schwarzen Schutzösen zur Führung der Aufzugsbänder (Verminderung des Abriebes) und zur Befestigung der Stege der Leiterkordel versehen.
Ein versetztes Lamellenpaket ist aufgrund eines erhöhten Verschleißes sowie eines ungleichen Schließverhaltens des Behanges ausgeschlossen. Der Raffstore fährt mit nach außen geschlossenen Lamellen tief und mit nach innen geschlossenen Lamellen hoch.

Oberflächen: pulverbeschichtet
Farbton: RAL 9016 verkehrsweiß

3. Leiterkordel
Polyester-Leiterkordel, mit Kevlar-Einlage, schwarz, in schwerer Sonderausführung, mit Doppelstegen. Jede Lamelle wird am oberen Steg der Leiterkordel befestigt.

4. Aufzugsbänder
Spezialbeschichtetes Polyesterband, 6 mm breit, schwarz, in witterungsbeständiger Ausführung, dehnungsund schrumpfarm, bruch- und knickfest. Das Aufzugsband wird durch nur 5 x 8 mm Öffnungen in den Schutzösen des Aufzugsbandes geführt, wodurch der Lichteinfall in den Innenraum im Bereich der Schutzösen des Aufzugsbandes auf ein Minimum reduziert wird. Größere Stanzungen für Aufzugsband sind nicht zulässig.

5. Unterschiene
60 mm breit, 15 mm hoch, aus stranggepresstem Aluminiumprofil, mit schwarzen Endkappen aus Kunststoff. In den Endkappen sind verschiebbare Führungsnippel mit Hinterschnitt, um ein Aushängen des Behanges zu verhindern.
Um ausreichende Torsionssteifigkeit zu gewährleisten sind nicht geschlossene Unterschienenprofile bzw. ein Verschließen durch eine aufgeclipste Lamelle nicht zulässig.

6. Seitliche Führung
Seitliche Führung durch schwarze Führungsnippel aus glasfaserverstärktem Polyamid, schlagfest über 2 Ultraschallverschweißungen mit den Lamellen verbunden.
Bei der Anbindung des Führungsnippels auf der Lamellenoberseite muss eine umlaufende Mindestüberlappung von 1 mm gegeben sein. Zudem müssen die Führungsnippel flächenbündig in der Lamellenoberseite eingelassen sein. Lamellen wechselseitig genippelt sowie verstärkte Führungsschienen, 25 x 50 mm, C-Profil aus stranggepresstem Aluminium, mit eingezogenen schwarzen Kedern zur Geräuschdämmung.
Die Führungsschienen werden in zu kantenden Nuten der Metallverkleidung von Leibungen und Stützen eingelassen und sind einschließlich der erforderlichen Distanzstücke an den Metallblenden zu verschrauben.
Bei Riemchenbekleidung sind bündig mit jeder Leibung Metall-Winkelprofile zur Befestigung zu montieren. Die Führungsschienen werden bündig mit der Belagsoberkante in den Riemchenbelag eingelassen und rückwertig mit Distanzstücken (Leibungsdämmstärke) verschraubt.

7. Oberflächenbehandlung
Die Unterschienen, Führungsschienen und Führungsschienenhalter sind pulverbeschichtet in RAL 9002 grauweiß seidenmatt gemäß Bieterfarbkarte auszuführen.
Die Pulverbeschichtung ist mit einem Polyesterpulver in einer Schichtdicke von 60 - 120 my auszuführen. Die Vorbehandlung muss chromfrei im No-Rinse-Verfahren nach Qualitätsrichtlinie GSB-AL 631 erfolgen.

8. Antrieb
Verdeckt eingebauter, 230V-Wechselstrommotor, Schutzart IP 54, mit angeflanschtem Planetengetriebe und Schaltfühler, eingebauten Endschaltern und Thermoschutzschalter. Es sind Motore mit einstellbaren oberen und unteren Endschaltern einzusetzen. Die Motore sind generell mit einem geräuschoptimierten Oberschienenträger zu versehen, um die Körperschallübertragung auf ein Minimum zu reduzieren. Der Anschluss erfolgt bauseits (ab Stecker).

In den Einheitspreisen sind folgende Leistungen enthalten:
Lieferung frei Baustelle und betriebsfertige, sach- und fachgemäße Montage der kompletten Anlagen, entsprechend dem Bauablauf. Stellen aller Hilfskräfte, Hilfseinrichtungen, Werkzeuge die zur einwandfreien Durchführung der Arbeiten erforderlich sind.

Ablauf:
Die Führungschiene im Leibungsbereich muss vorab erstellt werden. Die Raffstoreanlage als Sonnenschutz wird durch den AN geliefert und zum Abschluss in den Kasten montiert. Das Anschlusskabel ist im Unterdeckenbereich nach Innen zu führen (Bohrung inkl. Abdichtung durch AN im EP zu erfassen).

Bauseitig werden die Leistungen der Elektroleitungsinstallation (Kabel, Schalter), -Verdrahtung und -Anschluss im Innenbereich vom AN Elektro erbracht werden.

Der AN erstellt bzw. liefert alle Leitungs- und Stromlaufpläne zu den Steuergeräten und verbauten Anlagen nach den Anforderungen des Elektroplaners. Das Probefahren sowie die Abnahme haben im Beisein des zuständigen Elektromonteurs zu erfolgen.

Produkt-/Herstellerempfehlung: Hella AF 60

Die Produktempfehlung ist hinsichtlich bereits vorhandener Raffstoreanlagen und damit verbundener Wartung-/Instandhaltungs-Koordination, technischer Anforderungen sowie der einheitlichen Fassadenoptik des Gesamtobjekts vom AN zu berücksichtigen.

**04.01 Raffstore, 60 mm Flachlamelle, für Fenster, ca. 2100 x 2205 mm, Antriebsbehang**
*** gemäß Ausführungsbeschreibung 3
Fensterpos.: F_0.02 / 03 / 04

Lamellenbreite: 60 mm
Abmessung (b x h): 2100 x 2205 mm (Rohbaumaß Fenster)

Einbauort: EG, Fassade West gem. Grundriss/Ansicht
Menge: 3,000 St

**04.02 Raffstore, 60 mm Flachlamelle, für Fenster, ca. 2050 x 2205 mm, Antriebsbehang**
*** gemäß Ausführungsbeschreibung 3
Fensterpos.: F_0.05

Lamellenbreite: 60 mm
Abmessung (b x h): 2050 x 2205 mm (Rohbaumaß Fenster)

Einbauort: EG, Fassade West gem. Grundriss/Ansicht
Menge: 1,000 St

**04.03 Unterkonstruktion seitl. Führungsschienen (WDVS)**
Liefern und Montieren von Winkelprofilen zur Befestigung der seitlichen Führungsschienen in den Fensterleibungen der WDVS-Fassade mit Riemchenbekleidung,
bestehend aus Aluminiumwinkelprofil,
thermisch getrennt an der Rohbauaußenwand befestigt, beidseitig und bündig mit der Leibungsfläche, inkl. allen nötigen Halterungen, Dichtbändern sowie Distanzhülsen und Verbindungsmitteln.
Ausführung gem. Werkplanung des AN und Systemherstellervorgabe.

Leibungsdämmmaß: ca. 60 mm

Montagewinkel (Kalkulationsgrundlage)
Profil: Winkel / L
Abm.: ca. 150/75 mm
Dicke: ca. 5 mm
Einbauhöhe: ca. 2200 mm

Untergrund: vorh. StB-Stützen, neue KS-Mauerwerk-Stütze
Menge: 18,000 m

*Hinweis: SONSTIGES:*

**04.04 Raffstorekasten/-gehäuse - Wandhalter, thermisch getrennt**
Liefern und Montieren von Wandhaltern für die nacheschriebenen Raffstoregehäuse,
Winkelprofil aus Leichtmetall, einschl. Befestigungs- und Montagebohrungen, Verbindungsmitteln, korrosionsbeständig,
inkl. thermischen Trennunterlage/-streifen auf der Außenwand montieren.

Einbauhöhe: ca. 3,40 m (OKG)
Untergrund: vorh. Stb-Unterzug

(Mengenansatz: Annahme von ca. 2 Stk / m; Abrechnung nach tatsächlich verbauter Menge)
Menge: 22,000 St

**04.05 Raffstorekasten/-gehäuse**
Liefern und Montieren Alu-Kantblech als Raffstorekasten/-gehäuse,
in Optik des Fassadenbands,
einschl. Anschlussprofil (F-Profil) zum fugenlosen Anschluss des Kastens am Blendrahmen der Fenster.
Gehäuse inkl. aller Kantungen, Falze, Bohrungen, Beschichtung und korrosionsbeständigen Verbindungsmitteln, Dehnungsstücke, Stoß-/Steckverbindern und Dichtbändern,
Befestigung mittels Wandhaltern (Winkelprofil) auf der Aussenwand, Notwendige Stöße sind auf das Fassadenraster zu koordinieren.

Die detailierte Ausführung ist im Zuge der Werkplanung des AN in Vorabstimmung mit dem AG festzulegen.

(Prinzipskizze)
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
Raffstorekasten
Material: Aluminiumblech
Dicke: 2 mm
Abwicklungslänge: ca. 7200 mm
Abkantung: ca. 8-fach
Form: individuell (siehe Prinzipskizze)
Oberfläche: pulverbeschichtet
Farbton: RAL 7039, quarzgrau

Einbauhöhe: ca. 3,40 m (OKG)

Hinweis:
Die Vorerseite des Gehäuses setzt die von außen sichtbare Optik des Fassadenbands unterbrechungs- bzw. versatzfrei fort.
Menge: 11,000 m

**04.06 Raffstorekasten/-gehäuse - Abdeckleiste**
Liefern und Montieren einer Abdeckleiste,
als oberer Abschluss zur WDVS-Fassade (Riemchen),
zur Schraubmontage auf dem Raffstore-Gehäuse,
T-Profilschiene aus Aluminium, vorgebohrt, pulverbeschichtet,
einschl. Stoßverbindern und Verbindungsmitteln.

Die detailierte Ausführung ist im Zuge der Werkplanung des AN in Vorabstimmung mit dem AG festzulegen.

(Prinzipskizze)
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
Abdeckleiste
Material: Aluminium, T-Profil
Dicke: ca. 2 mm
Höhe/Breite: ca. 45/30 mm
Oberfläche: pulverbeschichtet
Farbton: RAL 7039, quarzgrau

Einbauhöhe: ca. 3,40 m (OKG)

Hinweis:
Schraubverbindungen sind nicht sichtbar auszubilden (Lackierung/Beschichtung oder Abdeckkappen in o.g. Farbton)
Menge: 11,000 m

**04.07 Funktionsprüfung und Probelauf**
*** Pauschalposition
Inbetriebnahme und Funktionsprüfung / Probelauf der Sonnenschutzsteuereung in Zusammenarbeit mit dem Hersteller und der ausführenden Elektrofirma.

Das Prüfprotokoll ist dem AG mind. 3-fach in Papierformat sowie im Digitalformat zu übergeben.
Menge: 1,000 psch

### Titel 05 Anpassung Fassadenband

*Hinweis: - AUSFÜHRUNGSBESCHREIBUNG: Fassadenband -*
Allgemeine Beschreibung

Die Haupteingangstür erhält ein neues verglastes Vordach.
Dieses besteht aus wandseitig auskragenden Stahlprofilen, welche mehrere VSG-Platten tragen.

(Beispielfoto - Sturzbereich über Haupteingang)
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
(Prinzipskizze / Querschnitt)
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
(Prinzipskizze / Frontansicht; ca. 7 Stahlträger)
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
Die geplante Montagelage der Konstruktion befindet sich etwa mittig in Höhe des vorhandenen Fassadenbands. Somit durchstossen die geplanten Stahlprofile die Metallblende, welche als optisches Trennelement entlang der Aussenfassade um das gesamte Gebäude verläuft und deren Optik es zu erhalten gilt.
Daher muss die alte Metallblende demontiert werden und eine neue angepaßte Ausführung hergestellt und installiert werden. Diese ist vom AN als Teil seiner Werkplanung in Abstimmung mit dem AG auszuarbeiten und zu detailieren.

Die Ausführung erfolgt aufgrund der Abhängigkeit von anderen Gewerken als separate Maßnahme nach terminlicher Abstimmung mit dem AG.

**05.01 Metallblende Fassadenband**
Herstellen, Liefern und Montieren neuer Metallblende,
zur Anpassung des vorhandenen Fassadenbands an die Tragkonstruktion des neuen Vordachs,
inkl. aller Falze, passgenauen Ausschnitte,Steckverbindern und Dichtbändern, mit korrosionsbeständigem Befestigungsmaterial (Steckverbinder, Schrauben mit Linsenkopf in gleicher Farbe) auf vorhandener Alu-Unterkonstruktion montieren.

Metallblende
Material: Aluminiumblech
Dicke: ca. 2 mm
Abwicklungslänge: ca. 300 mm
Abkantung: ca. 5-fach bzw. gem. Planung AN
Oberfläche: pulverbeschichtet
Farbton: RAL 7039 quarzgrau seidenmatt

Stahlprofil (Vordach)
Profiltyp: T 140
Höhe/Breite: 140 / 140 mm
Stärke: 15 mm
Menge: ca. 7 Stk

Hinweis:
Die genaue Ausbildung und Ausführung der Metallblende ist zwischen AN als Teil seiner geschuldeten Werkplanung und dem AG planerisch zu detaillieren und festzulegen.
Die Ausführung erfolgt aufgrund der Abhängigkeit anderer Gewerke als separate Maßnahme nach terminlicher Abstimmung mit dem AG.

Dies ist im EP mit einzukalkulieren.

Ausführungsort: EG, West-Fassade (Haupteingangstür,  431_00_TH5_01 und 02)
Menge: 4,500 m

### Titel 06 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**06.01 Facharbeiter**
Lohnstundenverrechnungssatz eines Facharbeiters
Menge: 5,000 Std

**06.02 Helfer**
Lohnstundenverrechnungssatz eines Helfers
Menge: 5,000 Std
